# SCHULE UND KITA VICHT
Angebotsaufforderung (GAEB DA XML 3.3, DA83)
Projekt: ALTE
Währung: EUR
Auftraggeber: Kupferstadt Stolberg, Rathausstr. 11-13, 52222 Stolberg
Erstellt mit: SJ OFFICE/ GXML Toolbox V3.3 R20201215, Modul AVA, 24.11.2025

## Allgemeine Vorbemerkungen
ALLGEMEINE VORBEMERKUNGEN
ALLGEMEINE TECHNISCHE VORBEMERKUNGEN

01 Bauvorhaben und Baubeschreibung

Das vorliegende LV beinhaltet Leistungen für Arbeiten zwecks Wiederaufbau nach Hochwasser, Sanierung und Erweiterung der Alten Schule Vicht zur künftigen Nutzung als Kindertagesstätte und Vereinsheim.

Anschrift:  Alte Schule Vicht
  Eifelstr. 68
  52224 Stolberg - Vicht

Gebäudedaten Bestand:  - dreigeschossiger Massivbau in Bruchstein (zu erhalten)
- eingeschossiger Anbau (ehem. Pausenhalle - abzubrechen)
        - teilunterkellert
        - Außenwände: Bruchstein
        - Innenwände: Mauerwerk, verputzt, tlw. Bruchstein, tlw. Ziegel
        - Satteldach mit Ziegeleindeckung
        - Gebäudeklasse: GKL 5 gem. BauO NRW
- Baujahr Bestand Hauptgebäude: vermutlich 3 Bauabschnitte 19. Jh. (zu erhalten)
- Baujahr Bestand Anbau: ca. 1950er Jahre (abzubrechen)
- kein Denkmalschutz
- Hochwasserschaden 2021, betr. KG, EG, 1. OG
- Lage im Überschwemmungsgebiet

Bauvorhaben:  Bestandsgebäude Hauptgebäude:
        - Sanierung und Entkernung nach Hochwasser
        - Asbestsanierung
        - Einbau neuer STB-Decken
        - Einbau eines Aufzugs zur barrierefreien Erschließung
        - Energetische Sanierung des kompletten Gebäudes
        - Komplette Erneuerung der Haustechnik
        - Nutzung als Kita im EG, Vereinsheim in den Obergeschossen
        - keine Nutzung des KGs

  Erweiterungsbau:
        - Neubau eingeschossiger Massivbau (STB)
        - überwiegend Flachdach (STB-Decke), Teilbereich Satteldach
        - vorgehängte Holzfassade
        - Fluchtsteg in Stahl
        - Fußgängerbrücke über die Vicht
  Abbruch:
        - Abbruch des vorh. Anbaus (1950er Jahre), ehem. Pausenhalle

Abmessungen Gebäude:  Hauptgebäude Bestand: L / B: ca. 23,10 x 15,10 m
  vorh. Anbau (Abbruch): 14,74 x 14,39 m
  Erweiterungsbau neu: 28,45 x 21,35 m

Geschossflächen:  - Erdgeschoss Bestand: ca. 285 m² BGF
        - Erdgeschoss Erweiterung: 370 m² BGF
        - 1. Obergeschoss: ca. 285 m² BGF
        - Dachgeschoss: ca. 200 m² BGF
        - Untergeschoss: ca. 170 m² BGF

Gebäudehöhen:  OKFF EG +/-0,00m = 222,54 m ü. NHN
  OKFF 1. OG:  + 4,08 m
  OKFF DG:  + 7,65 m
  OKFF KG:  - 2,50 m

Hochwasserniveau:  H-Q100 (Angabe WVER): 221,69 m ü. NHN
  H-Q2021: +0,55 m ü. OKFF neu (Angabe Bauherr)

Geländehöhen:  Zugang Eifelstr.:  ca. 221,73 m ü. NHN
  Zugang Parkplatz:  ca. 221,52 m ü. NHN

Windzone:  2

Erdbebenzone:  3 (nach Angabe Geotechnischer Bericht)
Untergrundklasse:  R
Baugrundklasse:  B

Grundwasser:  wurde bei der Geotechnischen Erkundung nicht vorgefunden
  Sohle des Vichtbachs liegt bei ca. -3,73 m

Kampfmittel:  Aktuell sind keine Kampfmittel bekannt.

Zuwegung:  Das Gebäude der Alten Schule in Vicht liegt an der Ortsdurchfahrt Eifelstraße sowie an einem als Parkfläche genutzten Vorplatz, von dem aus ein Wirtschaftsweg Richtung Wald abzweigt und den Vichtbach per Brücke überquert.
  Beschädigungen, die durch den Auftragnehmer an angrenzenden Oberflächen und Außenanlagen verursacht werden, sind unverzüglich, spätestens jedoch mit Abschluss der Arbeiten auf dessen Kosten zu beseitigen.

  Der Bieter hat sich vor Angebotsabgabe über den Umfang der auszuführenden Arbeiten und die örtlichen Gegebenheiten zu informieren. Eine Besichtigung der künftigen Baustelle ist möglich. Dies betrifft insbesondere die Anfahrtsmöglichkeiten bei Transporten mit überlangen Fahrzeugen oder Schwertransporten.

Baugrundstück:  Das Baugrundstück ist aufgrund der bisher bestehenden Nutzung erschlossen und für die Nutzung angelegt. Wesentliche Flächen wie die Zuwegungen sind befestigt (Schwarzdecke bzw. Pflaster). Sonstige Flächen sind begrünt und verfügen über Baumbestand sowie Buschwerk und Hecken. Die Bereiche werden im Zusammenhang mit dem Bauvorhaben teilweise neugestaltet.

Parkmöglichkeiten:  Bestehen auf dem Grundstück nicht.

Lagerflächen:  Stehen nur sehr begrenzt zur Verfügung. Örtliches Lagern muss auf ein absolutes Minimum begrenzt sein und ist zuvor mit der Objektüberwachung abzustimmen, s. auch "Hochwasserschutz".

Baumschutz:  Auf dem Gelände befinden sich schützenswerte Bäume. Dies ist insbesondere bei der Baustelleneinrichtung der Lagerung von Baumaterialien zu beachten.

Denkmalschutz:  Liegt nicht vor, jedoch soll der historische Bestand denkmalähnlich behandelt und weitgehend erhalten bleiben.

Wasserschutzgebiet:  Das Baugrundstück befindet sich innerhalb eines Wasserschutzgebietes. Im Auftragsfall hat sich der Auftragnehmer über die besonderen Anforderungen innerhalb eines solches Gebietes zu informieren. Die Unterrichtung über den Alarmplan erfolgt durch die Bauherrin.

Barrierefreiheit:  Das Bestandsgebäude ist in seiner Gesamtheit bisher nicht barrierefrei, soll aber im Zuge dieser Maßnahme entsprechend ertüchtigt werden. Durch die neue Vorplatzgestaltung wird das Erdgeschoss barrierefrei erschließbar. Im Zuge der Maßnahme wird ein Aufzug eingebaut, um das 1. Obergeschoss barrierefrei zu erreichen. Zudem sind im Erd- und Obergeschoss jeweils ein Barrierefrei-WC geplant.

Energetischer Standard:  Grundsätzlich wird der Neubau nach GEG hergestellt, der Bestandsbau wird annäherungsweise ebenfalls auf dieses Niveau gebracht. Generell wurden die Dämmstärken hinsichtlich der erforderlichen Heizenergie optimiert. Die Anforderungen ergeben sich ansonsten aus dem Wärmeschutzgutachten. Die Technikbereiche im DG können aus statischen Gründen nicht vollständig gedämmt werden, sodass die Thermische Hülle ebd. mit der obersten Geschossdecke abschließt. Die Bereiche sollen aber mit einer Mindestdämmung frostfrei gehalten werden.

Zirkuläre Bauweise:  Mit der Sanierung und Erweiterung der Alten Schule Vicht soll ein Pilotprojekt für Nachhaltiges Bauen in der Kupferstadt Stolberg entstehen. Somit wird eine möglichst kreislaufgerechte und robuste Bauweise angestrebt werden. Der Fokus liegt dabei auf eine zukünftige Wiederverwendbarkeit der eingebauten Bauteile, sodass überall wo es möglich ist auf Verbundbaustoffe und eine Klebemontage verzichtet wird. Zugleich wird bei der Baustoffauswahl größter Wert auf Ökologische Baustoffe gelegt.

Hochwasserschutz:  Da das Gebäude einen erheblichen Hochwassersschaden erlitten hat und sich im Überschwemmungsgebiet (gem. Angabe Bezirksregierung und WVER) befindet, fordert die Bauherrin eine hochwasserresiliente Bauweise. Hierzu werden z.B. die Perimeterdämmung (Schaumglas) bis über das Hochwasserschutzniveau (+0,55 m ü. OKFF) geführt, die Fassade demontierbar vorgesehen, die Kellerfenster massiv verschlossen, die sensible Haustechnik ins Dachgeschoss verlegt und die bodentiefen Ausgänge mit mobilen Flutschutzbarrieren versehen. Zusätzlich ist das Lagern von Baustoffen und Baugeräten im Gewässerbereich der Vicht gem. Wasserrechtlicher Genehmigung untersagt. Sollte der Alarmplan aufgrund eines nahenden Hochwasserereignisses in Kraft treten, müssen gelagerte Baumaterialien umgehend beräumt werden.

Gebäudetechnik:  Der Gebäudekomplex erhält eine neue Haustechnik. Zur Wärmegewinnung werden auf dem Flachdach des Neubaus PVT-Module vorgesehen, die sowohl elektrischen Strom erzeugen als auch Umweltenergie nutzen und so das Gebäude per Wärmepumpe beheizen und beschränkt kühlen kann. Die Räume werden über Fußbodenheizung beheizt. Weiterhin erhält das Gebäude eine Lüftungsanlage mit Zu- und Abluft, mit Wärmerückgewinnung. Sowohl im Bereich des Kindergartens als auch im Vereinsgeschoss werden Sanitärbereiche und Küchen vorgesehen; die Warmwasserbereitung erfolgt dezentral. Die Technische Gebäudeausrüstung wird über eine Gebäudeleittechnik (MSR) gesteuert. Die Elektroinstallation wird incl. Hausanschluss ebenfalls komplett neu hergestellt. Ergänzend wird ein Datennetz vorgesehen.

BESTAND:

Baukonstruktion:  Das ehem. Schulgebäude wurde in der 2. Hälfte des 19. Jahrhunderts in zwei Bauabschnitten errichtet und vermutlich in den 1930er Jahren erweitert. Der ältere Teil weist in Teilen einen Gewölbekeller auf, der jüngste Teil ist ebenfalls unterkellert und verfügt über eine abgängige Kappendecke. Das Gebäude ist als Massivbau mit Holzbalkendecken und einem Steildach erstellt.

Gründung:  Gem. Erfahrungen zu Gebäuden aus dieser Bauzeit verfügt das Gebäude über gemauerte Streifenfundamente. Nähere Angaben sind nicht bekannt. Bauwerksabdichtungen wie Horizontalsperren sind ebenfalls nicht zu vermuten.

Geschossdecken:  Die Geschossdecken sind bauzeitlich als Holzbalkendecken hergestellt, die teilweise mit Stahlträgern unterstützt werden, jedoch keine ausreichende Tragfähigkeit mehr besitzen. Die Geschossdecken werden komplett durch neue Stahlbetondecken ersetzt, die auf Stahlträger aufgelegt werden. Für die neuen Decken müssen Auflagertaschen gestemmt werden. Die zentrale Treppe aus Holz wird ebenfalls ausgebaut und durch eine Stahlbeton-Ortbeton-Treppe ersetzt. Zwischen dem genutzten Raum im Dachgeschoss und dem großen Vereinsraum im Obergeschoss wird eine interne Stahltreppe eingeplant.

Dach:  Der vorhandene Dachstuhl, bestehend aus Sprengwerken, Pfetten und Sparren wird als jeweils bauzeitlich angenommen. Die gesamte Dachkonstruktion wurde 2009 mit Stahlträgern unterfangen. Die vorh. Sprengwerke sind im Bestand mit der obersten Holzbalkendecke verbunden. Die Zugbänder müssen während des Abbruchs und des Rohbaus erhalten bleiben, ehe die Kräfte schließlich in die neuen STB-Geschossdecken eingeleitet werden.
  Das Dach ist mit Ziegeln 2009 neu eingedeckt worden und verbleibt bis auf den Einbau von Dachflächenfenstern so.

Wände:  Die Außenwände wurden im Bestand als Bruchsteinmauerwerk hergestellt, die innen mit Putz versehen und außen als Sichtmauerwerk hergestellt wurden. Im Zuge der Sanierungen werden die Außenwände mit einer Innendämmung aus Mineraldämmplatten versehen. Die Innenwände sind ebenfalls massiv erstellt. Sämtliche nicht tragende Wände werden abgebrochen. Öffnungen in die tragenden Innenwände werden im Zuge des Rohbaus unterfangen. Ansonsten werden die vorhandenen Gipsputze im Bestand abgefräst und durch mineralische Putze ersetzt.

Innendecken:  Im Bereich der bisherigen und künftigen Kita-Nutzung befinden sich Abhangdecken (Rasterdecken). Diese werden abgebrochen und durch neue Unterdecken ersetzt.

Dachausbau:  Die vorh. Bekleidung des auch künftig wieder genutzten Dachraums wird abgetragen und durch einen neuen Dachausbau ersetzt, in diesem Zuge erfolgt auch eine energetische Ertüchtigung. Die Dachflächen des künftigen Technikbereiches werden zur Frostsicherheit minimal gedämmt.

Fußböden:  Das Erdgeschoss verfügt aufgrund des Hochwassers nicht mehr über Bodenbeläge, teilweise gar nicht mehr über Bodenkonstruktionen. Die sonstigen Oberböden werden im Zusammenhang mit dem Abbruch der Geschossdecken entfernt. Neue Fußböden s. Erweiterungsbau.

Fassaden:  Grundsätzlich sind an den Bestandsfassaden keine Veränderungen geplant. Generell ist eine Untersuchung und teilweise Nachbesserung der Mauerwerksfugen hinsichtlich der Schlagregendichtigkeit vorgesehen. Zur Schaffung von baulichen Rettungswegen werden in wenigen Bereichen Fensterbrüstungen abgebrochen.

Fenster und Außentüren:  Die vorh. Holzsprossenfenster werden überwiegend erhalten und sind während der Baumaßnahme entsprechend zu behandeln. Das historische Eingangsportal wird technisch überarbeitet; zwecks Rettungswegen werden drei neue Außentüren eingesetzt.

Innentüren:  Im Bestand befinden sich keine erhaltenswerten Innentüren, sodass diese im Zuge der Entkernung ausgebaut und entsorgt werden. Angaben zu neuen Innentüren s. Erweiterungsbau.

Vorhandene Bausubstanz:  Alle nicht ausdrücklich zum Abbruch oder Ausbau gekennzeichneten Bauteile sind zu erhalten. Ein sorgsamer Umgang mit der vorhandenen Bausubstanz ist somit Voraussetzung.

ERWEITERUNGSBAU (NEUBAU)

Gründung:  Die Gründung erfolgt als Flachgründung mit Streifenfundamenten, die zunächst ohne Schalung gegen Erdreich betoniert werden und anschließend schmalere, geschalte Fundamenthälse bis zur Bodenplatte erhalten. Teilweise ist ein Unterbeton aus Magerbeton erforderlich. Zwischen den Streifenfundamenten wird Schaumglasschotter zu Dämmzwecken und für die Kapillarbrechung vorgesehen.

Wände:  Die tragenden Wände des Neubaus sollen als Stahlbeton-Doppelwände hergestellt werden, die örtlich vergossen werden. Die nichttragenden Wände im Neubau und Bestand werden überwiegend aus Mauerwerk hergestellt. Installationswände werden als Ständerwerk mit Plattenbekleidung vorgesehen. Auf konventionelle Gipskartonständerwände wird grundsätzlich verzichtet (Ausnahme: Brandschutz). Die Wandoberflächen werden überwiegend mineralisch gespachtelt und beschichtet. Auf organische Baustoffe soll weitgehend verzichtet werden.

Dach:  Der Neubau erhält sowohl ein Flachdach, welches als STB-Decke hergestellt wird sowie ein Satteldach, das einen Pfettendachstuhl erhält. Beide Bereiche erhalten einen Warmdachaufbau, der mit einem Gründach versehen wird, wobei das Flachdach als Retentionsdach ausgeführt wird.

Innendecken:  Sowohl die Räume im Erweiterungsbau wie auch im Bestand erhalten Abhangdecken mit revisionierbaren Rasterdecken (Holzwolleplatten). Im Deckenhohlraum wird Haustechnik verlegt.

Fußböden:  Beide Gebäudeteile erhalten Schwimmende Estriche mit Fußbodenheizung. Die Räume der Kita und der Vereine erhalten elastische Oberböden, das Treppenhaus Kunststeinbeläge, die Sanitärbereiche der Kita Fliesen und die der Vereinsräume ebenfalls elastische Böden.

Fassaden:  Der Erweiterungsbau erhält eine vorgehängte, hinterlüftete Holzfassade. Aus Brandschutzgründen muss ein Teilbereich mit einem nicht brennbaren Material ausgeführt werden. Im Bereich des Hochwasserschutzniveaus wird auch die Fassadendämmung mit Schaumglas ausgeführt. Es ist vorgesehen, dass die Holzfassade bei einem weiteren Hochwasserereignis demontiert und getrocknet werden kann.

Fenster und Außentüren:  Im Neubau werden die Fenster als Holzfenster mit außenliegender Aluminiumdeckschale vorgesehen; die Außentüren als reine Aluminiumkonstruktionen. In Teilbereichen werden die Fenster mit außenliegenden Raffstoren versehen.

Innentüren:  Sowohl das Bestandsgebäude wie auch der Erweiterungsbau werden mit Stahlzargen und hölzernen Sperrtüren ausgerüstet. Weitere Türen mit öffentlicher Funktion werden als Glaselemente mit Holzrahmen (Kita) bzw. Aluminiumrahmen (Vereinsgeschosse) vorgesehen. Die Türanlagen haben zum Teil Brand- und Rauchschutzanforderungen.

Steg und Brücke:  Parallel zur Vichtseite erhält der Neubau (in einem Teilbereich auch der Bestand) einen Steg als Stahlkonstruktion, der mit einer Außentreppe verbunden ist, die auf das Flachdach führt. Von dort aus geschieht die Entfluchtung des 1. Obergeschosses (Vereinsgeschoss). Weiterhin wird eine Fußgängerbrücke über den Vichtbach erstellt, um den jenseits liegenden Spielbereich zu erreichen. Hierzu werden auf beiden Seiten der Vicht Auflager geschaffen, die Brücke wird als Stahlkonstruktion erstellt.

Einbauten:  Der Kitabereich wird mit einer Aufwärmküche ausgerüstet, die Gruppenräume und der Personalraum erhalten Küchenzeilen, der Sanitärbereich der U3-Gruppe erhält eine Wickelkommode. Ansonsten ergänzen Garderobeneinbauten und Sitzinseln die Ausstattung.

02 Normen und Regelwerke

Grundlage für Angebot und Ausführung sind neben diesen allgemeinen und technischen Vorbemerkungen:

  die Bauordnung für das Land Nordrhein-Westfalen (BauO NRW)
  die Sonderbau-Verordnung NRW
  die Unfallverhütungsvorschriften und Sicherheitsmerkblätter der Berufsgenossenschaften
  die VDE- und VDI-Richtlinien
  die Baustellen-Verordnung
  die Vorgaben der Arbeitsschutzregeln und der GUV
  die Allgemeinen Vertragsbedingungen für die Ausführung von Bauleistungen (VOB/B)
  die Allgemeinen Technischen Vertragsbedingungen (ATV) gem. VOB/C
  sowie die damit verbundenen und den jeweiligen Gewerken zugehörigen Normen und anerkannten Regeln der Technik

Die Anforderungen gelten für alle Positionen und sind entsprechend einzukalkulieren.
Etwaige Abweichungen sind entsprechend genannt.

Alle Angaben in den Ausschreibungstexten sowie die Mengenermittlung sind ca.-Maße.
Vor Beginn der Arbeiten sind diese eigenverantwortlich zu prüfen.
Bedenken gegen die vorgesehene Ausführung sind unverzüglich anzumelden.

03 Allgemeine Hinweise zum Bauablauf

Baubesprechungen:  Die Teilnahme an wöchentlichen Baubesprechungen ist Vertragsbestandteil.

Verhandlungssprache:  Der Auftragnehmer hat dafür Sorge zu tragen, dass während der Ausführung eine Person benannt wird, die als Fachbauleiter, Polier oder Vorarbeiter über die Arbeitsabläufe unterrichtet ist und in deutscher Sprache zu Abstimmungen zur Verfügung steht.

Baustelleneinrichtung:  Über das Gewerk Erweiterter Rohbau wird eine Allgemeine Baustelleneinrichtung vorgehalten:

        - Umschließung des Baugrundstücks mit Schutzzaun und Tor
        - Sanitär-Container bzw. Baustellen-WC incl. Reinigung
        - Unterkunfts-Container
        - Bauwasser, Baustrom, Allgemeinbeleuchtung
        - teilweise Bauteilschutz der erhaltenswerten Bausubstanz

  Ein Fassadengerüst als Arbeits- und Schutzgerüst wird ebenfalls bauseits zur Verfügung gestellt.

eigene Baustelleneinrichtung:  Weitere Baustelleneinrichtung für die eigenen Arbeiten, wie Rollgerüste, Werk- und Hebezeuge, Aufenthalts- bzw. Schuttcontainer, zusätzliche Beleuchtung für den eigenen Arbeitsplatz etc. sind in Einzelpreise einzukalkulieren, sofern sie nicht gesondert ausgeschrieben sind. Die Aufstellung von Hebezeugen, eigenen Containern oder Gerüsten sowie die Materiallagerung ist mit der Objektüberwachung abzustimmen. Grundsätzlich sind die örtlichen Bedingungen auf dem Baugrundstück und dem angrenzenden städtischen Parkplatz sehr beengt.
  Das Übernachten auf der Baustelle ist untersagt.

Bauwasser, Baumstrom:  stellt die Auftraggeberin kostenlos zur Verfügung

Bauschild, Werbung:  Das Anbringen von Werbung jeglicher Art, etwa an Bauzäunen oder Bauschildern, ist von der Bauherrin untersagt.

Meterriss:  Bauseits wird je Geschoss ein Meterriss als Höhenbolzen angebracht, der für alle weiteren Gewerke verbindlich ist. Vor Beginn der eigenen Arbeit ist dieser jedoch eigenverantwortlich zu prüfen.

Maßnehmen am Bau:Für genormte bzw. vorgefertigte Bauteile entfällt das Maßnehmen. Für nicht genormte bzw. anzufertigende Bauteile hat der Auftragnehmer die Maße vor Beginn der Fertigung selbstverantwortlich örtlich aufzunehmen.
  Der Auftragnehmer hat bei seiner Prüfung unmittelbar Bedenken zu äußern, falls fehlende Voraussetzungen für die Befestigung der einzubauenden Bauteile oder bauseitige Auflager fehlen bzw. nicht richtig sind, die Baufeuchte zu hoch ist etc.

Werk- und Montagepläne:  Der Auftragnehmer hat auf Grundlage der Architektenzeichnungen eigene Werkstattzeichnungen anzufertigen und vor Aufnahme der Produktion dem Auftraggeber bzw. der Objektüberwachung zur Freigabe vorzulegen. Letzteres gilt auch für Farben und Oberflächen. Entsprechende Vorlauffristen sind zu beachten.

Materialien:  Sämtliche, vom Auftragnehmer vorgesehene Materialien, sind in Qualität und Beschaffenheit sowie untereinander auf ihre Eignung zu prüfen. Die Produkte sind in ihrer Originalverpackung und unbeschädigt auf die Baustelle anzuliefern. Die einwandfreie Qualität, insbesondere in Bezug auf die Schadstofffreiheit wird vorausgesetzt.

Brandschutz Baustelle: Der für die Baumaßnahme verantwortliche AN hat den Brandschutz auf der Baustelle sicherzustellen. Dem Vertreter des AG ist ein zuständiger Ansprechpartner zu benennen. Während der Bauzeit sind vorbeugende Brandschutzmaßnahmen betrieblicher Art zu treffen. Auf die technische Regel "Baustellen - Unverbindlicher Leitfaden für ein umfassendes Schutzkonzept VdS 2021" wird hingewiesen.

  In dem Bauobjekt bzw. auf dem Baugelände dürfen brennbare Baustoffe und sonstige brennbare Gegenstände nur örtlich und in Tagesgebrauchsmengen begrenzt, gelagert werden. Dies gilt auch für brennbare Flüssigkeiten und brennbare Gase.
  Brennbare Abfallstoffe sind täglich aus dem Bauobjekt zu entfernen. Großbehälter mit brennbaren Baustoffen sind mit einem Abstand von mindestens 10,0 m zu den Objekten aufzustellen.

  Bei feuergefährlichen Arbeiten, z.B. Schweißen, Abbrennen, Schneiden, sowie beim Umgang mit offener Flamme in Verbindung mit brennbaren Baustoffen, sind Brandschutzposten einzuteilen. Es sind geeignete Feuerlöschgeräte bereitzustellen. Nach Beendigung feuergefährlicher Arbeiten sind Nachkontrollen durchzuführen. Auf die Unfallverhütungsvorschrift "Schweißen, Schneiden und verwandte Verfahren (BGV D1)" wird hingewiesen.

  Erlaubnisscheine für Heißarbeiten sind bei der Bauherrin zu beantragen.

Wasserschutzgebiet: Die Baustelle befindet sich in der Zone 3 eines Wasserschutzgebietes. Daher sind besondere Bedingungen für die Arbeiten in einem solchen Gebiet zu beachten. Im Auftragsfall erfolgt seitens der Bauherrin eine Unterweisung. Auf der Baustelle hängt ein Alarmplan aus.

Sauberkeit:  Schuttmengen und sonstige Abfallstoffe gehen in das Eigentum der jeweiligen Verursacher über und sind unverzüglich und unaufgefordert aufzunehmen und fachgerecht zu entsorgen.
  Sollte trotz Aufforderung keine Reinigung bzw. Entsorgung erfolgen, behält sich die Auftraggeberin vor, eine Drittfirma hierfür zu beauftragen, deren Kosten dem Verursacher in Abzug gebracht werden.

Sicherheit:  Die äußeren Bereiche werden mit Bauzäunen mit Tor und Zahlenschloss versehen. Der Gebäudezugang wird in Abstimmung mit den jeweiligen Gewerken geregelt. Alle Gewerke haben Sorge dafür zu tragen, dass zum Feierabend alle Türen und Fenster verschlossen sind.

04 Allgemeine Hinweise zu den Leistungsverzeichnissen

LV-Positionen:  Die Leistungen verstehen sich grundsätzlich incl. der Lieferung und der Montage.
  Aufgrund der Übersichtlichkeit sind die Begriffe "liefern und montieren" teilweise nicht gesondert angegeben.

Abkürzungen:  AG - Auftraggeber
  AN - Auftragnehmer (Bieter)
  OÜ - Objektüberwachung (Architektenbauleitung)
  BE - Baustelleneinrichtung
UK - Unterkante / OK - Oberkante / VK - Vorderkante

Mengeneinheiten:  entsprechen den üblichen Einheiten, u.a. nach STLB

ZTVs:  Den Gewerken sind jeweils Zusätzliche Technische Vertragsbedingungen zugeordnet, die ebenso wie die allgemeinen Vorbemerkungen Vertragsbestandteil werden.

Urheberrecht:  Dieses LV unterliegt dem Urheberrecht der Verfasser und darf nicht anderweitig verwendet werden.

## ZTV Innendämmung
ZTV Zusätzliche Technische Vertragsbedingungen
Innendämmung und Innenputz

01 Allgemeines
Allgemeine Angaben zum Objekt und den Beteiligten finden sich unter der Allgemeinen Beschreibung.

02 Allgemeines zu den Innendämm- und Putzarbeiten
Die ausgeschriebenen Leistungen umfassen zum einen Innendämmarbeiten mit Kalziumsilikatplatten und zum anderen sind Putzarbeiten Teil dieser Ausschreibung. Diese beziehen sich sowohl auf historische Innenwände als auch neu erstellte Wandflächen des Neubaus.

03 Normen und Richtlinien
Grundsätzlich sind sämtliche Arbeiten entsprechend der einschlägigen Normen, Richtlinien, gesetzlichen Bestimmungen, den Vorgaben der Berufsgenossenschaft, des Arbeitsschutzes etc. auszuführen.

Im Besonderen gelten:

DIN 18350ATV Putz- und Stuckarbeiten
DIN 18353ATV Estricharbeiten
DIN 18363ATV Maler- und Lackierarbeiten
DIN 18451ATV Gerüstarbeiten

DIN 4102 ffBrandverhalten von Baustoffen und Bauteilen
DIN 4108 -2  Wärmeschutz und Energie-Einsparung in Gebäuden
DIN 4108-3Klimabedingter Feuchteschutz
DIN 4420  Arbeits- und Schutzgerüste
DIN 18200 ffToleranzen im Hochbau
DIN EN 18202Ebenheitstoleranzen

DIN EN 1004Fahrbare Arbeitsbühnen aus vorgefertigten Bauteilen
DIN 18540Abdichten von Außenfugen im Hochbau mit Fugendichtstoff
DIN 18550-1,-2Außen- und Innenputze
DIN-EN 998-1Putzmörtel
WTA Merkblatt 6-4-09/D Innendämmung nach WTA I: Planungsleitfaden

Die BFS-Merkblätter des Bundesausschusses Farbe und Sachwertschutz

Verarbeitungsanleitungen der Systemhersteller

Die Abfallgesetze für die Entsorgung sind ebenfalls einzuhalten.

04 Bautechnische Voraussetzungen

a) Vorhandene Situation Bestand
Bei dem Bestandsgebäude handelt es sich um ein ehemaliges Schulgebäude, das überwiegend aus Bruchstein errichtet wurde. Im Zuge der Abbrucharbeiten wurde das Gebäude komplett entkernt, die Holzbalkendecken sowie alle Putzflächen abgestemmt. Eine Schadstoffsanierung hat bauseits stattgefunden. Es sind sämtliche Außenwände mit einer Innendämmung und mineralischem Putz zu versehen, sämtliche Innenwände mit mineralischem Putz. Anschließend ist eine gleichartige Oberfläche zu erzielen. Bei den Innenwänden sind auch neue Stahlbeton- und Mauerwerkswände anzutreffen, die entsprechend anders vorbehandelt werden müssen. Bauseits wurden die Bestandaußenwände auch in Bezug auf die Schlagregensicherheit labortechnisch untersucht und in einem Gutachten bewertet.

b) Vorhandene Situation Erweiterungsgebäude
Das eingeschossige Erweiterungsgebäude besteht überwiegend aus Stahlbetonwänden, teilweise sind auch Mauerwerkswände anzutreffen. Bei den Putzarbeiten sind sowohl die Innenseiten der Außenwände sowie beide Seiten der Innenwände zu berücksichtigen.

c) Anforderungen an die Innendämmung, hygrothermische Simulation (Bestand)
Der besondere Wandaufbau einer Innendämmung wurde bauseits bauphysikalisch untersucht und feuchtetechnisch bewertet. Der geplante und hier ausgeschriebene Wandaufbau hat dieser Bewertung standgehalten, sodass der Aufbau genau der Planung entsprechend umgesetzt werden muss. Jede Abweichung davon muss vom Auftragnehmer eigenverantwortlich geprüft und hinsichtlich seiner Eignung nachgewiesen werden.

d) Beprobung (möglich Salzbelastung)
Aufgrund des Hochwassers und nicht auszuschließender Belastung mit Salzen o.ä. sollen im Erdgeschoss (Hochwasserniveau 2021) Chloridproben genommen werden. Generell ist vorgesehen, dass auf das Bestandsmauerwerk bis auf das damalige Hochwasserniveau (+0,55 m ü. OKFF neu) ein Sperrputz auf die Innenseite der Außenwände aufgebracht wird. Dieser soll zum einen etwaige Salzeinträge in die Dämmplatten verhindern aber auch bei einem erneuten Hochwasserereignis das Eindringen von Hochwasser von außen in die Dämmebene zu vermeiden.

e) Untergrund
Der Untergrund muss trocken, sauber, trag- und saugfähig, frei von haftmindernden Rückständen, Trennmitteln, Ausblühungen und Sinterschichten sein. Zur Beurteilung des Putzgrundes sind die VOB/C DIN 18350, Abschnitt 3, DIN EN 13914-1/13914-2 sowie die Putznorm DIN 18550-1/18550-2 zu beachten. Nach Abschluss der Untergrundvorbehandlung muss vor Beginn der Dämm-, Putz- oder Anstricharbeiten gewährleistet sein, dass die Untergründe eben, tragfähig, trocken und frei von haftmindernden Rückständen (z. B. Sinterschichten, kreidende Anstriche, sandende Bestandteile, Staub, etc.) sind. Auf dem Untergrund dürfen keine Gipsrückstände mehr vorzufinden sein.

f) Bauseitige Leistungen
Durch das Gewerk Erweiterter Rohbau wurden sämtliche Innenwände des Bestands von den vorhandenen Putzlagen befreit und in Teilbereichen einer Schadstoffsanierung unterzogen. Somit wird das rohe Mauerwerk, bestehend aus Bruchstein, teilweise aus historischem Ziegel, vorgefunden. Arbeits- und Schutzgerüste für den Innenraum stehen bauseits nicht zur Verfügung.

05 Ausführung

a) Maßnehmen am Bau
Für genormte bzw. vorgefertigte Bauteile entfällt das Maßnehmen.
Für nicht genormte bzw. anzufertigende Bauteile hat der Auftragnehmer die Maße vor Beginn der Fertigung selbstverantwortlich örtlich aufzunehmen.

b) Voraussetzungen am Bau
Der Auftragnehmer hat bei seiner Prüfung unmittelbar Bedenken zu äußern, falls fehlende Voraussetzungen für die Befestigung der einzubauenden Bauteile oder bauseitige Auflager fehlen bzw. nicht richtig sind, die Baufeuchte zu hoch ist etc.
Abweichungen von vorgeschriebenen Maßen sind u.a. gem. der o.g. Normen zulässig.

c) Werk- und Montageplanung / Bemusterung
Der Auftragnehmer hat auf Grundlage der Architektenzeichnungen eigene Werkstattzeichnungen anzufertigen und vor Aufnahme der Produktion dem Auftraggeber zur Freigabe vorzulegen, wenn dies für die eigenen Arbeiten erforderlich ist. Letzteres gilt insbesondere für Farben und Oberflächen. Somit sind für alle Oberflächen die vorgesehenen Farben und Materialien als Handmuster vorzulegen. Freigaben entbinden den Auftragnehmer nicht von der Gewähr für Maße und Konstruktionsdetails.

d) Qualitätssicherung
Um Wärmebrückenfreiheit zu gewährleisten, sind Qualitätssicherungstermine auf der Baustelle einzurichten. Die Dämmschichten müssen ohne Unterbrechung verlaufen und Lufträume müssen vermieden werden. Die Fertigstellung von Bauteilen mit hohen Anforderungen, wie Dämmungen oder Abdichtungen, die nach Fortschreiten des weiteren Bauablaufs nicht mehr einsehbar sind, ist frühzeitig der Objektüberwachung anzuzeigen, zwecks Zustandsfeststellung und Dokumentation. Bei den Dämmungen ist konkret der Sachverständige für Schall- und Wärmeschutz zu informieren.
Um die Luftdichtigkeit der Gebäudehülle zu garantieren, behält sich die Bauherrin vor nach Fertigstellung der Gebäudehülle und nach Beendigung der Aufbauphase ein Luftdichtheitstest durchzuführen. Sollten wegen auftretender Mängel weitere Messungen erforderlich sein, gehen die Kosten zu Lasten des AN.

e) Bauablauf
Grundsätzlich sind die Arbeiten der Kita prioritär zu behandeln. Ziel ist es die Räume der Kita so schnell als möglich in Betrieb zu nehmen. Davon unabhängig sind die Schnittstellen zum Gewerk Elektro gem. Punkt f) zu beachten.

f) Schnittstellen zur Elektroinstallation (betr. Innendämmung)
Es ist zu beachten, dass das Gewerk Elektro die Leitungen auf das Bestandsmauerwerk verlegt, die dann vom Ausgleichputz überdeckt werden. Anschließend werden bauseits Dosen mit Distanzstücken auf den Ausgleichsputz montiert, danach erfolgt die Montage der Dämmplatten. Hierbei müssen die Dämmplatten zur Vermeidung von Hohlräumen sehr sorgfältig an die Dosen angearbeitet werden (Zulageposition). Somit muss für die Montage der Elektroinstallation an den Außenwänden dem Fremdgewerk ein Zeitfenster gewährt werden; hierfür sind enge Abstimmungen erforderlich.

g) Trocknung und Trocknungsprotokoll
Der Auftragnehmer trägt die Verantwortung für die fachgerechte und ausreichende Trocknung des eingebrachten Innendämmputzsystems.
Hierzu sind in sinnvollen Zeitabständen (max. 48 Std.) und an sinnvoll gewählten Stellen Feuchtigkeitsmessungen durchzuführen, welche jeweils zu dokumentieren sind. Weicht der Trocknungsfortschritt vom üblichen Maße ab, so ist die Objektüberwachung zu informieren und ggf. geeignete Maßnahmen zu empfehlen (Fensterlüftung, Bautrocknung o.ä.) und nach Abstimmung mit den am Bau Beteiligten auch zu ergreifen.

h) Feuer-und Heißarbeiten:
Vor Aufnahme von Feuer- und Heißarbeiten ist eine entsprechende Erlaubnis vom Auftraggeber einzuholen.

i) Brandschutzmaßnahmen während der Bauzeit/Ausführung
Der für die Baumaßnahme verantwortliche AN hat den Brandschutz auf der Baustelle sicherzustellen. Dem Vertreter des AG ist ein zuständiger Ansprechpartner zu benennen. Während der Bauzeit sind vorbeugende Brandschutzmaßnahmen betrieblicher Art zu treffen. Auf die technische Regel "Baustellen - Unverbindlicher Leitfaden für ein umfassendes Schutzkonzept VdS 2021" wird hingewiesen.

In dem Bauobjekt bzw. auf dem Baugelände dürfen brennbare Baustoffe und sonstige brennbare Gegenstände nur örtlich und in Tagesgebrauchsmengen begrenzt, gelagert werden. Dies gilt auch für brennbare Flüssigkeiten und brennbare Gase. Brennbare Abfallstoffe sind täglich aus dem Bauobjekt zu entfernen. Großbehälter mit brennbaren Baustoffen sind mit einem Abstand von mindestens 10,0 m zu den Objekten aufzustellen.

Bei feuergefährlichen Arbeiten, z.B. Schweißen, Abbrennen, Schneiden, sowie beim Umgang mit offener Flamme in Verbindung mit brennbaren Baustoffen, sind Brandschutzposten einzuteilen. Es sind geeignete Feuerlöschgeräte bereitzustellen. Nach Beendigung feuergefährlicher Arbeiten sind Nachkontrollen durchzuführen. Auf die Unfallverhütungsvorschrift "Schweißen, Schneiden und verwandte Verfahren (BGV D1)" wird hingewiesen.

j) Abrechnung
Die Flächen der Wände wurden anhand der einschlägig üblichen Regeln der VOB/C so ermittelt, dass Flächen von unter 2,5 m² übermessen, größere Flächen abgezogen werden. Eine zusätzliche Vergütung für die Leeröffnungen der Fenster und Türen erfolgt nicht. Die Herstellung der Laibungen und Sturzflächen wird über gesonderte LV-Pos. vergütet.

k) Sonstiges
Auch bei den Wandflächen des Bestandsgebäudes sind die einschlägigen Normen hinsichtlich der Ebenheitstoleranzen anzuwenden. Etwaig erforderliche Abweichungen, die sich ggf. aus dem Bestand begünden, sind zwingend mit der Objektüberwachung bzw. der Bauherrin abzustimmen.

06 Materialien

a) Bauteilaufbauten
Die Bauteilaufbauten sind der Ausführungsbeschreibung bzw. der Detailplanung zu entnehmen.

b) Anforderungen an die Nachhaltigkeit
Die Mineraldämmplatten dürfen keine toxikologisch bedenklichen, halogenorganischen Stoffe sowie keine toxikologisch bedenkliche Metall- und Metallverbindungen als Einsatzstoffe enthalten. Die eingesetzten Produkte (Dämmplatten und Putze) müssen emissions- und schadstoffarm sein.
Der Nachweis der Nachhaltigkeit sollte durch ein "natureplus Zertifikate" nachgewiesen werden. Außerdem sollten sie vom "ECO-Institut" geprüft,  und mit der Klasse A+ bewertet sein. Ansonsten sind diese Anforderungen durch andere gleichwertige, anerkannte Prüfzeugnisse nachzuweisen.

c) Systemkonformität
Insbesondere an den Aufbau der Innendämmung werden höchste Anforderungen an die Bauphysik gestellt. Zum einen ist von dem geplanten Aufbau nicht abzuweichen, zum anderen müssen die vorgesehenen Produkte untereinander systemkonform sein (Untergrundvorbereitung, Ausgleichsputze, Dämmplatten, Armierung, Spachtelputz etc.). Vor Beginn der Arbeiten sind die Datenblätter bzw. Aufbauvorschläge des gewählten Herstellers mit ausreichendem Vorlauf vorzulegen. Der tatsächliche Einbau der abgestimmten Produkte bzw. Systemaufbauten ist anhand von Lieferscheinen nachzuweisen.

c) Ausgleichsputz und Ausgleichsdichtputz
Zur Herstellung eines ebenen Untergrunds zur Montage der Mineraldämmplatten sind die Bestandswände vollflächig mit einem systemkonformen und für den angetroffenen Untergrund zu versehen. Etwaige Gipsreste oder organische Bestandteile, die trotz sorgfältiger bauseitiger Vorleistungen noch vorhandenen sind, müssen rückstandsfrei entfernt und entsorgt werden. Unterhalb des Hochwasserschutzniveaus von +0,55 m ü. OKFF ist als Ausgleichsputz ein Dichtputz (Sperrputz) vorzusehen. Dieser erfüllt die Funktion etwaige Schadstoffe wie Salze im Mauerwerk nicht in die Mineraldämmplatten diffundieren zu lassen sowie bei einem erneuten Hochwasserereignis die Innendämmung (und die Räume) nicht abermals durch Wasser- und Schadstoffeinträge zu schädigen. Gleichzeitig kann eine Abtrocknung des Mauerwerks nach außen hin weiterhin stattfinden. Bei bestimmten Putzmörteln sind die maximalen Schichtdicken je Auftrag festgelegt, daher kann es bei größeren Putzstärken, die sich etwa wegen Ausgleichsmehrstärken ergeben, erforderlich sein in mehreren Arbeitsgängen zu arbeiten. Mehrputzstärken sind zuvor mit der Objektüberwachung zu besprechen und festzulegen.

d) Mineralische Dämmplatten
Aufgrund der erhöhten Anforderungen an die Bauphysik muss beim Einbau der Dämmplatten sehr sorgfältig gearbeitet werden. Dies betrifft u.a. die hohlraumfreie Verlegung (auch in Bezug auf Einbauteile) sowie die unbedingte Einhaltung der Verarbeitungsvorgaben des jeweiligen Systemherstellers.

e) Putzmörtel
Es sind ausschließlich mineralische Putzmörtel zu verwenden. Grundsätzlich werden alle Innenwandflächen mit Kalkputzen in mehreren Lagen beschichtet, die Wandoberflächen in den Sanitärbereichen werden einlagig mit Kalkzementputz versehen. Die genauen Bereiche sind in den Ausführungsbeschreibungen und den jeweiligen LV-Positionen beschrieben. Falls die Anlieferung in Silos geplant ist, müssen etwaige Aufstellorte zuvor mit der Objektüberwachung bzw. der Bauherrin abgestimmt werden.

07 Termine
Bei den benannten Ausführungsfristen handelt es sich um die voraussichtlichen Termine auf der Baustelle. Vorherige Aufmaße und werkstattseitige Produktionen oder Lieferfristen sind dementsprechend einzukalkulieren.

08 Sauberkeit der Baustelle
Die Arbeitsbereiche sind unmittelbar im Anschluss an die Arbeiten, mindestens jedoch am Ende eines jeden Arbeitstages fachgerecht zu reinigen und die entstehenden Schuttmengen sind aufzunehmen. Diese gehen in das Eigentum des Auftragnehmers über.

09 Angebotspreise
In die Einzelpreise sind alle zur vollständig zur erbringenden Gesamtleistung erforderlichen Arbeiten incl. Materialien, Lohn- und Transportkosten einzukalkulieren. Dazu gehört neben den eigenen Aufmaßen auch alle zum örtlichen Einbau erforderlichen Rüstungen wie Arbeitsbühnen, Gerüsten und Leitern.

## Anlagenverzeichnis
ANLAGENVERZEICHNIS

Grundlage dieser Ausschreibung sind folgende Anlagen:

PLANUNTERLAGEN ARCHITEKTEN

6.02 - Baustelleneinrichtung

6.10 - Grundriss EG - M. 1:50
6.11 - Grundriss OG - M. 1:50
6.12 - Grundriss DG - M. 1:50
6.13 - Grundriss KG - M. 1:50

6.20 - Schnitte A-A, D-D, M. 1:50
6.21 - Schnitte B-B, E-E, M. 1:50
6.22 - Schnitt C-C, M. 1:50

6.30 - Ansicht Nordwest, M. 1:50
6.31 - Ansichten Südwest und Nordost, M. 1:50

6.46 - Wandaufbauten
6.63 - Details Regelsituation Geschossdecke - M. 1:10
6.65 - Details Anschluss Innenwanddämmung - M. 1:10

SONSTIGE ANLAGEN

Fotodokumentation Bestand
Wärmeschutznachweis

## 310 INNENDÄMMUNG UND INNENPUTZ
Datum: 02.07.2025

### Los 01 INNENDÄMMUNG / INNENPUTZ BESTANDSGEBÄUDE

**Ausführungsbeschreibung 1 -**
*Ausführungsbeschreibung Innendämmung und Innenputz Bestandsgebäude*
Ausführungsbeschreibung Innendämmung und Innenputz

Grundsätzlich sind sämtliche Außenwände des Bestandsgebäudes innenseitig mit einer Innendämmung und einem armierten Innenputz zu versehen. Die bestehenden Innenwände sind mit einem armierten Innenputz, die neuen Innenwände mit einem Innenputz zu versehen.

Außenwände:

1) Bereiche unterhalb +0,55 m ü. OKFF EG:
Farbcode: "Hellbau"
Untergrund: Bruchsteinmauerwerk, Bestand
- Spritzbewurf mit Zement-Vorspritzputz, halbdeckend (5mm)
- Ausgleichsdichtputz, mineralisch (als Sperrputz), i.M. 15mm
- Mineraldämmplatte, 160mm
- mineralische Systemarmierung, 5mm
- Kalkspachtelputz als Filzputz, 3mm
Beschichtung: Silikatfarbe, bauseits

2) Bereiche oberhalb +0,55 m ü. OKFF EG, OG, DG:
(Farbcode: "Dunkelblau")
Untergrund: Bruchsteinmauerwerk, Bestand
- Spritzbewurf mit Zement-Vorspritzputz, halbdeckend
- Ausgleichsputz, mineralisch, i.M. 15mm
- Mineraldämmplatte, 160mm
- mineralische Systemarmierung, 5mm
- Kalkspachtelputz als Filzputz, 3mm
Beschichtung: Silikatfarbe, bauseits

3) Fenster- und Türlaibungen
Untergrund: Bruchsteinmauerwerk, Bestand
- Spritzbewurf mit Zement-Vorspritzputz, halbdeckend
- Ausgleichsputz, mineralisch, i.M. 10mm
- Mineraldämmplatte, 20mm
- mineralische Systemarmierung, 5mm
- Kalkspachtelputz als Filzputz, 3mm
Beschichtung: Silikatfarbe, bauseits

Hinweis:
Teilweise sind im Mauerwerk Stichbögen-Stürze vorhanden, die im Zuge des Ausgleichsputzes zu begradigen sind. Für die Montage der Laibungsdämmplatten der Stürze über Kopf sind provisorische Abstützungen einzukalkulieren.

Vermeidung von Wärmebrücken, Anschlussdetails an Bauteile:

Fall A: Verdeckte Flankendämmung
In sichtbaren Bereichen werden die an die Außenwände anschließenden Innenwände bauseits reduziert und im Rahmen der Dämmarbeiten mit Laibungsdämmplatten (D=30mm, Streifenbreite: 250mm) versehen.
Anschließend erfolgt der Putzaufbau entsprechend der benachbarten Flächen.

Fall B: Dämmkeile
In nicht sichtbaren Bereichen werden die an die Außenwände anschließenden Innenwände mit Dämmkeilen versehen (D=20-60mm keilförmig, Breite 500mm).
Anschließend erfolgt der Putzaufbau entsprechend der benachbarten Flächen.
Die Ecke am Keilbeginn ist mit einer Kantenarmierung zu versehen.

Fall C: Einseitig verdeckte Flankendämmung
An einzelnen Stellen erfolgt eine Kombination aus beiden Anschlussdetails, bei der einseitig der Dämmstreifen gem. Fall A in das reduzierte Mauerwerk eingesetzt und überputzt wird, während auf der nicht sichtbaren Rückseite der Dämmkeil gem. Fall B einzubauen und zu überputzen ist.

Regelsituation Geschossdecke:
Grundsätzlich werden die neuen Geschossdecken aus Stahlbeton durchgängig unterseitig mit einem Dämmkeil gemäß o.g. Beschreibung versehen. Bei Überkopfmontage sind diese Dämmkeile zusätzlich mit Spezialdübeln zu befestigen. Aufgrund der Haustechnikinstallationen sind diese Arbeit frühzeitig mit der Objektüberwachung zu terminieren.
Die oberseitige Wärmebrücke wird durch die bauseits eingebrachte Trittschalldämmung kompensiert.

Innenwände:

1) Bestandswände
(Farbcode: "Violett")
Untergrund: Bruchsteinmauerwerk, Bestand
- Spritzbewurf mit Zement-Vorspritzputz, halbdeckend (5mm)
- Kalkputz als Unterputz, 10mm
- Kalkspachtelputz mit Gewebeeinlage, 6 mm bis max. 10 mm
- Kalkspachtelputz als Filzputz, 3mm
Beschichtung: Silikatfarbe, bauseits

2) Bestandswände Schlämme
(Farbcode: "Orange")
Untergrund: Bruchsteinmauerwerk, Bestand
- je nach Erfordernis: Nachbearbeitung der Fugen
- Aufschlämmen des eingefärbten Mörtels in drei Arbeitsgängen
keine bauseitige Beschichtung geplant

3) Innenwände Mauerwerk neu Regelsituation
(Farbcode: "Grün")
Untergrund: Kalksandsteinmauerwerk neu
- Spritzbewurf mit Zement-Vorspritzputz, halbdeckend (5mm)
- Kalkputz als Unterputz, 10mm
- Kalkspachtelputz als Filzputz, 3mm
Beschichtung: Silikatfarbe, bauseits

4) Innenwände Mauerwerk neu Sanitärbereiche
(Farbcode: "Grün gestrichelt")
Untergrund: Kalksandsteinmauerwerk neu
- Spritzbewurf mit Zement-Vorspritzputz, halbdeckend (5mm)
- Kalkzementputz 10mm
Bekleidung: Fliesen mit mineralischem Kleber, bauseits

5) Innenwände Mauerwerk Bestand Sanitärbereiche
(Farbcode: "Violett gestrichelt")
Untergrund: Bruchsteinmauerwerk, Bestand
- Spritzbewurf mit Zement-Vorspritzputz, halbdeckend (5mm)
- Kalkzementputz 10mm
Bekleidung: Fliesen mit mineralischem Kleber, bauseits

#### Hauptabschnitt 01.01 Vorbereitende Arbeiten

**01.01.001 Salzanalyse**
Salzanalyse

Zur Beurteilung der Mauerwerksschädigung ist das Mauerwerk im Erdgeschoss auf bauschädliche Salze zu untersuchen.

Die Prüfergebnisse der Laboruntersuchung lassen Rückschlüsse auf die Untergrundvorbehandlung und das zu verwendende Sanierputzsystem zu.

Prüfung auf bauschädliche Salze und Bestätigung des ausgeschriebenen Putzsystems bzw. Unterbreitung von prüffähigen Aufbauempfehlungen, falls abweichend.

Probennahmen:  Erdgeschoss, Hochwasserniveau 2021:
  bis +0,55 ü. OKFF neu
Menge: 5,000 St
DIN276_18: 399

**01.01.002 Abdeckarbeiten und Abklebearbeiten**
Abdeckarbeiten und Abklebearbeiten

Abdecken und Abkleben von z. B. Fenstern, Türen (vorh. Holzfenster mit 2-Scheibenverglasung) und sonstigen zu schützenden Bauteilen mit reißfester Folie und geeignetem Klebeband. Die Entsorgungskosten für die verwendeten Schutzmaßnahmen sind in den EP einzurechnen.

Die Schutzmaßnahmen sind über den gesamten Zeitraum der Innenputzarbeiten zu gewährleisten.

Das Klebeband darf die vorh. Bauteile nicht beschädigen.

Einzelgrößen Fenster: von ca. 1,20 x 1,20 bis ca. 1,20 x 2,60 m
Einzelgrößen Türen: von ca. 0,76 x 2,75 bis ca. 1,60 x 2,70 m
Menge: 120,000 m2
DIN276_18: 336

**01.01.003 Untergrundprüfung und -vorbehandlung der Wandflächen (Bestandswände)**
Untergrundprüfung und -vorbehandlung der Wandflächen (Bestandswände)

Prüfen, Beurteilen und Vorbehandeln des Untergrundes gemäß Verarbeitungsrichtlinien.

Altputze (Gipsputz) wurden zuvor durch das Gewerk Rohbau entfernt.

Untergrund:  Mischmauerwerk; vorwiegend Bruchstein,
  teilweise Ziegelmauerwerk

Nichttragfähige Altputzreste sind abzuschlagen und fachgerecht zu entsorgen.

Freigelegte Flächen mit Stahlbesen oder geeigneten Verfahren (ölfreie Druckluft o.ä.) von Putzresten und haftungsmindernden Stoffen restlos säubern. Abfälle sind fachgerecht aufzufangen und fachgerecht zu entsorgen.

Arbeitshöhen:  bis 4,00 m

Betrifft:  sämtliche Wandoberflächen des Bestands
  (KG 336 Innenseiten der Außenwände,
  KG 345 Oberflächen der Innenwände);
  einschließlich Laibungen
Menge: 770,000 m2
DIN276_18: 336

**01.01.004 Untergrundprüfung und -vorbehandlung der Wandflächen (Schlämme)**
Untergrundprüfung und -vorbehandlung der Wandflächen (Schlämme)

Die später für das Schlämmen vorgesehenen Wandflächen sind intensiver vorzuarbeiten. Hierbei sind auch die Fugen auf Festigkeit zu prüfen und einzelne Fugen mit losem Mörtel im Zweifelsfall auszukappen und in enger Abstimmung mit der Objektüberwachung neu einzufugen. S. hierzu Stundenlohnarbeiten.

Material:  Bruchstein, Kalkstein
  Steinformate zw. 12x16 und 16x30 cm
Fugmörtel Bestand:  Trass

Betrifft:  einzelne Wandstücke gem. Planung
  u.a. Innenseiten des Treppenhauses
Menge: 190,000 m2
DIN276_18: 336

**01.01.005 Untergrundprüfung und -vorbehandlung der Wandflächen (neue Wände)**
Untergrundprüfung und -vorbehandlung der Wandflächen (neue Wände)

Prüfen, Beurteilen und Vorbehandeln des Untergrundes gemäß Verarbeitungsrichtlinien.

Untergrund:  Stahlbetonwände neu
  Mauerwerk neu (KS)

Ggf. überstehende Mörtel- und/oder Betonreste, etwa bei Fugen oder Schalhautstößen sind abzuschlagen.

Flächen mit Stahlbesen oder geeigneten Verfahren (ölfreie Druckluft o.ä.) von haftungsmindernden Stoffen restlos säubern.

Arbeitshöhen:  bis 4,00 m

Betrifft:  Wandoberflächen neu
  im Bestandsgebäude
Menge: 425,000 m2
DIN276_18: 336

**01.01.006 Facharbeiterstunden für zusätzliche Vorarbeiten**
Facharbeiterstunden für zusätzliche Vorarbeiten

Zusätzliche Vorarbeiten am Bestandsmauerwerk, die nicht über die Leistungspositionen erfasst sind, wie etwa das nachträgliche Verfugen mit Trasskalkmörtel an den für das Schlämmen vorgesehene Bruchsteinmauerwerk werden stundenweise vergütet.

Hierzu ist das zu erwartende Stundenkontigent vor Aufnahme der Arbeiten mit der Objektüberwachung abzustimmen und einzugrenzen.

Qualifizierte Stundenzettel sind arbeitstäglich vorzulegen.
Menge: 12,000 h
DIN276_18: 399

**01.01.007 Helferstunden für zusätzliche Vorarbeiten**
Helferstunden für zusätzliche Vorarbeiten

für die Arbeiten gemäß Beschreibung zuvor
Menge: 12,000 h
DIN276_18: 399

**01.01.008 Trass-Kalk-Fugenmörtel zum Nachweis**
Trass-Kalk-Fugenmörtel zum Nachweis

Produkttyp:  Normalmauermörtel nach EN 998-2
Mörtelgruppe  NM II
Bindemittelbasis  Trass-Kalk
Körnung:  0  2 mm, 0  4 mm

Produkteigenschaften:
Fugenmörtel für Mauerwerk aller Art zum nachträglichen Verfugen von Mauerwerk aller Art, insbesondere für Natursteinmauerwerk geeignet.

Einbaubereich:
zum Verfugen im Innen- und Außenbereich

Farbtöne:
keine Anforderungen wegen anschließendem Schlämmen

sackweise liefern und gemäß Stundenlohnarbeiten verarbeiten
Menge: 30,000 kg
DIN276_18: 399

#### Hauptabschnitt 01.02 Innendämmung

**01.02.001 Spritzbewurf, oberflächenrau mit Zement-Vorspritzputz, i.M. 5mm**
Spritzbewurf, oberflächenrau mit Zement-Vorspritzputz, i.M. 5mm

Material:  Zementmörtel nach CS IV nach DIN EN 998-1
Körnung:  0-4 mm Körnung

Untergrund:  Mischmauerwerk; vorwiegend Bruchstein,
  teilweise Ziegelmauerwerk
  mit unterschiedlichem Saugverhalten
Auftrag:  halbdeckend. netzförmig (50 bis 60%)
Schichtdicke:  im Mittel 5mm

liefern und auftragen

Arbeitshöhen:  bis 4,00 m

Betrifft:  Wandoberflächen des Bestands
  (KG 336 Innenseiten der Außenwände),
  einschließlich Laibungen.
Menge: 360,000 m2

**01.02.002 Mineralische Haftbrücke (unter Geschossdecken STB in Streifen)**
Mineralische Haftbrücke (unter Geschossdecken STB in Streifen)

Mineralische Haftbrücke auf vorbereiteten Untergrund im Kammbett 6 x 6 mm horizontal auftragen; Deckung in den Rillen mind. 2 mm

Einbaubereich:  innen
Untergrund:  neue Geschossdecken in Stahlbeton
  im Bestandsgebäude, in Streifen bis 70 cm

Produkteigenschaften: hydraulisch abbindende Bindemittelmischung
  als Trennlage (Sulfatsprerre)

betrifft:  Randbereiche zur Montage der Dämmkeile
Menge: 65,000 m2
DIN276_18: 336

**01.02.003 Fenster-Anschlussleiste**
Fenster-Anschlussleiste

Fenster-Anschlussleiste für Anschlüsse zwischen Innendämmung und Tür- und Fensterrahmen, gemäß nachfolgenden Produkteigenschaften:

- selbstklebendes Kunststoffprofil mit Gewebestreifen und PE-Band
- für dünnschichtige Putzsysteme
- Dämmplattendicke:  20 mm (Laibungen)
- Fenstergrößen:  s. Planung

- Vorbehandlung:  Primern der Fensteroberfläche (Klebefläche)
  (Untergrund: Holz, lackiert)

liefern und einbauen

Betrifft:  sämtliche vorhandene Fenster und Außentüren
Menge: 255,000 m

**01.02.004 Systemabschluss Decke/Wand mit Hanf-Dämmstreifen 200mm**
Systemabschluss Decke/Wand mit Hanf-Dämmstreifen 200mm

Produkt:  Dämmstreifen
Maße:  200mm (Breite)
  ca. 8mm (Stärke)
Material:  Hanf

Einbau in:  Bewegungsdämmfuge zwischen
  Mineraldämmplatte und Boden, Decke,
  einbindenden Balken sowie aufsteigenden Wänden als Entkoppelung.

Die Fuge ist in der Putzebene dauerelastisch zu versiegeln.
Es sind elastoplastische Fugenmaterialien einzusetzen, die
eine Dauerbewegungsaufnahme von mind. 20 % haben müssen.
Die Versiegelung und Untergrundvorbereitung ist gemäß
den Richtlinien des Dichtstoffherstellers auszuführen.

liefern und einbauen

Arbeitshöhen:  bis 4,00 m

Betrifft:  Decke über KG oberseitig
  Decke über EG unterseitig, oberseitig
  Decke über OG unterseitig, oberseitig
  Innenwände, senkrecht zur Außenwand
  einbindende Träger (ca. 30x30 cm)
Menge: 655,000 m

**01.02.005 Ausgleichsdichtputz Sockelbereich, Putzstärke i. M. 15 mm**
Ausgleichsdichtputz Sockelbereich, Putzstärke i. M. 15 mm

Material:  Normalputzmörtel GP CS IV (DIN EN 998-1)
Eigenschaft:  mineralischer Putz mit wassersperrender
  Wirkung bis 0,5 bar im erdberührten Bereich,
  frost- und wasserbeständig nach Erhärtung.
Putzstärke:  i.M. 15mm

Material auf vorbereiteten Wandflächen in ca. 10 mm Putzdicke auftragen
und nach dem Ansteifen rabottieren. Die Oberfläche muss ausreichend eben für die Montage der Dämmplatten gemäß Folgeposition ausgearbeitet werden.

Vorhandener Putzgrund:  s. Vorposition

Einbaubereich:  Erdgeschoss, Innenseiten der Außenwände
  bis +0,55 m ü. OKFF
Menge: 40,000 m2

**01.02.006 Zulage zur Vorposition *Dichtputz' für Mehrputzstärken bis 5mm**
Zulage zur Vorposition *Dichtputz' für Mehrputzstärken bis 5mm

Die betroffenen Wandflächen sind entsprechend des Vorbeschriebs aufzumessen und abzuschnüren um die erforderlichen Ausgleichsputze zu identifizieren. Die tatsächlich aufzutragenden Putzstärken sind gemeinsam mit der Objektüberwachung festzulegen.
Menge: 20,000 m2

**01.02.007 Ausgleichsputz Fläche, Putzstärke i. M. 15 mm**
Ausgleichsputz Fläche, Putzstärke i. M. 15 mm

Material:  Kalkputz als Unterputz in GP, CS II, Wc2
  (DIN EN 998-1)
Eigenschaft:  Kalk-Leichtputz Typ I
  mit definiertem Erhärtungsverlauf, mit mineralischen Leichtzuschlägen als Unterputz
Oberfläche:  Q2 abgezogen (Standard)
Putzstärke:  i.M. 15mm

Material auf vorbereiteten Wandflächen in ca. 10 mm Putzdicke auftragen
und nach dem Ansteifen rabottieren. Die Oberfläche muss ausreichend eben für die Montage der Dämmplatten gemäß Folgeposition ausgearbeitet werden.

Vorhandener Putzgrund:  s. Vorposition

Arbeitshöhen:  bis 4,00 m

Einbaubereich:  Innenseiten der Außenwände
  ab +0,55 m ü. OKFF im EG,
  OG, DG (Teilbereiche)
Menge: 320,000 m2

**01.02.008 Zulage zur Vorposition 'Ausgleichsputz' für Mehrputzstärken bis 5mm**
Zulage zur Vorposition 'Ausgleichsputz' für Mehrputzstärken bis 5mm

Die betroffenen Wandflächen sind entsprechend des Vorbeschriebs aufzumessen und abzuschnüren um die erforderlichen Ausgleichsputze zu identifizieren. Die tatsächlich aufzutragenden Putzstärken sind gemeinsam mit der Objektüberwachung festzulegen.
Menge: 150,000 m2

**01.02.009 Ausgleichsputz Laibungen, Putzstärke i. M. 10 mm**
Ausgleichsputz Laibungen, Putzstärke i. M. 10 mm

komplett wie zuvor, jedoch zur Ausführung in den Laibungen

Laibungstiefe:  30 bis 50 cm

Einbaubereich:  Innenseiten der Außenwände
  EG, OG, DG (Teilbereiche)
  Laibungen der Fenster und Außentüren
Menge: 70,000 m2

**01.02.010 Ausgleichsputz Stürze (Stichbögen), Putzstärke 10 bis 50 mm**
Ausgleichsputz Stürze (Stichbögen), Putzstärke 10 bis 50 mm

komplett wie zuvor, jedoch zur Ausführung in den Stürzen mit Stichbögen

Die Position dient zur Egalisierung der Stcihbögen auf eine gerade horizontale Fläche zwecks Unterbau von Laibungsdämmplatten gemäß Folgeposition.

Laibungstiefe:  30 bis 50 cm

Einbaubereich:  Innenseiten der Außenwände
  EG, OG, DG (Teilbereiche)
  Stürze der Fenster und Außentüren
Menge: 50,000 m2

**01.02.011 Ausgleichsputz in Streifen neue Innenwände, Putzstärke i. M. 10 mm, Streifen 50-70 cm**
Ausgleichsputz in Streifen neue Innenwände, Putzstärke i. M. 10 mm, Streifen 50-70 cm

komplett wie zuvor, jedoch zur Ausführung in Streifen an neue Innenwände als Vorbereitung für die spätere Montage der Dämmkeile bzw. -streifen, je nach Fall

Streifenbreite:  50-70 cm
Untergrund:  KS-Mauerwerk neu

Einbaubereich:  Innenwände im EG und OG

s. Detail Nr. 7.1, 7.2, 7.3
Menge: 25,000 m2

**01.02.012 Ausgleichsputz in Streifen STB-Geschossdecke, Putzstärke i. M. 10 mm, Streifen 70 cm**
Ausgleichsputz in Streifen STB-Geschossdecke, Putzstärke i. M. 10 mm, Streifen 70 cm

komplett wie zuvor, jedoch zur Ausführung in Streifen unter der Stahlbeton-Geschossdecke als Vorbereitung für die spätere Montage der Dämmkeile

Streifenbreite:  70 cm
Untergrund:  Stahlbeton neu

Einbaubereich:  Unterseiten der Geschossdecken
  über EG und OG
Menge: 65,000 m2

**01.02.013 Mineraldämmplatte (Calciumsilikat-Hydrat) WLG 042, 160mm (Flächen)**
Mineraldämmplatte (Calciumsilikat-Hydrat) WLG 042, 160mm (Flächen)

Material:  Mineraldämmplatte
  aus Calciumsilikat-Hydraten
Produkteigenschaften: Innendämmplatte gemäß ETA05/0179
  aus nicht brennbarem Mineralschaum (MI),
  Baustoffklasse A1
Anwendung:  zur Innendämmung von Wänden
Anwendungskurzzeichen:  WI, DI, WTR gemäß DIN 4108-10
Wärmeleitfähigkeit:  λ = 0,042 W/(mK)
Plattenstärke:  160mm
Abmessungen:  z.B. 600 x 380mm

Liefern und Einbauen der Mineraldämmplatte, einschließlich Zuschnitt, auf vorbereiteten Untergrund nach den Verarbeitungsrichtlinien des Herstellers mit mineralischem Klebemörtel vollflächig ankleben.

Verarbeitungshinweise:
Die Dämmstoffplatten sind unverzüglich nach Kleberauftrag in das frische Klebemörtelbett einzudrücken, einzuschwimmen und hohlraumfrei anzupressen.
Der Klebemörtel ist unmittelbar vor dem Ansetzen der Dämmstoffplatte mit einer Zahntraufel aufzukämmen. Die Dämmstoffplatten passgenau im Verband anbringen. Keinen Klebemörtel in die Plattenfugen gelangen lassen. Zwischen den Platten dürfen keine offenen Fugen entstehen! Der Zuschnitt der Dämmplatte kann mit einem feinzahnigen Fuchsschwanz oder einer Porenbetonsäge erfolgen.

Der Untergrund muss planeben erstellt werden, da mit dem Klebemörtel (Systemarmierung) kein Ausgleich erfolgen kann.

Vorhandener Untergrund:  Ausgleichsputz gemäß Vorposition

Arbeitshöhen:  bis 4,00 m

Einbaubereich:  Innenseiten der Außenwände
  EG, OG, DG (Teile)
Menge: 355,000 m2

**01.02.014 Mineraldämmplatte (Calciumsilikat-Hydrat) WLG 047, 20mm (Laibungen)**
Mineraldämmplatte (Calciumsilikat-Hydrat) WLG 047, 20mm (Laibungen)

komplett wie zuvor, jedoch zum Einbau in die vorhandenen Fenster- und Türlaibungen

Wärmeleitfähigkeit:  λ = 0,047 W/(mK)
Plattenstärke:  20mm
Abmessungen:  z.B. 600 x 250mm

Laibungsbreiten:  30 bis 50 cm

Einbaubereich:  Innenseiten der Außenwände
  EG, OG, DG (Teile)
  Laibungen der Fenster und Außentüren
  (seitlich, Fensterbank)
Menge: 70,000 m2

**01.02.015 Mineraldämmplatte (Calciumsilikat-Hydrat) WLG 047, 20mm (Stürze)**
Mineraldämmplatte (Calciumsilikat-Hydrat) WLG 047, 20mm (Stürze)

komplett wie zuvor, jedoch zum Einbau in die vorhandenen Fenster- und Türlaibungen im Sturzbereich mit Stichbögen

Sturzbreiten:  30 bis 50 cm
Menge: 50,000 m2

**01.02.016 Zulage für bauseitige Einbauteile bis ø80mm**
Zulage für bauseitige Einbauteile bis ø80mm

Einbauteile:  Elektrodosen mit Verlängerung
Durchmesser:  bis ø80mm

An die bauseits montierten Einbauteile müssen die Dämmplatten angepasst und hohlraumfrei angearbeitet werden.
Menge: 50,000 St

**01.02.017 Dämmstreifen aus Calciumsilikat-Hydraten, 250mm, 30mm**
Dämmstreifen aus Calciumsilikat-Hydraten, 250mm, 30mm
in vertikaler Verlegung (Fall A gem. Detailplanung, verdeckte Flankendämmung, bzw. einseitig gem. Fall C)

komplett wie zuvor, jedoch zum Einbau in Streifen an einbindenden, nicht tragenden Innenwänden - in sichtbaren Bereichen

Wärmeleitfähigkeit:  λ = 0,047 W/(mK)
Abmessungen:  250mm Streifenbreiten
Plattenstärke:  30 mm

Funktion:  zur Minimierung von Wärmebrücken
  einbindender Innenwände

Einbaubereich:  an Innenwänden im EG und OG
  in sichtbaren Bereichen

Abrechnung:  je Wandseite

s. Detail Nr. 7.1 bzw. 7.3
Menge: 17,000 m

**01.02.018 Dämmkeil aus Calciumsilikat-Hydraten, 390x500mm, 20-60mm**
Dämmkeil aus Calciumsilikat-Hydraten, 390x500mm, 20-60mm
in vertikaler Verlegung  (Fall B gem. Detailplanung)

komplett wie zuvor, jedoch zum Einbau in Streifen an einbindenden, nicht tragenden Innenwänden - in nicht sichtbaren Bereichen

Wärmeleitfähigkeit:  λ = 0,047 W/(mK)
Abmessungen:  390 x 500mm
Plattenstärke Keil:  20 - 60mm

Funktion:  zur Minimierung von Wärmebrücken
  einbindender Innenwände

Einbaubereich:  an Innenwänden im EG und OG
  in nicht sichtbaren Bereichen

Abrechnung:  je Wandseite

s. Detail Nr. 7.2
Menge: 8,000 m

**01.02.019 Dämmkeil aus Calciumsilikat-Hydraten, 390x500mm, 20-60mm**
Dämmkeil aus Calciumsilikat-Hydraten, 390x500mm, 20-60mm
in horizontaler Verlegung (Regelsituation Geschossdecke)

komplett wie zuvor, jedoch zum Einbau in Streifen unterhalb der Geschossdecken aus Stahlbeton

Wärmeleitfähigkeit:  λ = 0,047 W/(mK)
Abmessungen:  390 x 500mm
Plattenstärke Keil:  20 - 60mm

zusätzliche Befestigung:  Dübelmontage

Funktion:  zur Minimierung von Wärmebrücken
  einbindender Geschossdecken

Einbaubereich:  Unterseiten der Geschossdecken
  über EG und OG
Menge: 65,000 m

**01.02.020 Zulage für erschwerte Bedingungen für Innendämmungs- und putzarbeiten im Treppenhaus**
Zulage für erschwerte Bedingungen für Innendämmungs- und putzarbeiten im Treppenhaus

In Bezug auf die Flächen der Innendämmung und Innenputz
im Bereich des Treppenhauses in fertiger Arbeit (alle Positionen).

Für die erschwerten Bedingungen zur Aufstellung der eigenen Rüstungen auf Treppenläufen und -podesten.

Arbeitshöhen:  bis 4,00 m

Abrechnung:  m2 Wandflächen
Menge: 160,000 m2

#### Hauptabschnitt 01.03 Innenputz der Innendämmung

**01.03.001 Kantenarmierung an Ecken mit Gewebeeckwinkel, 15+15cm**
Kantenarmierung an Ecken mit Gewebeeckwinkel, 15+15cm

Liefern und Einbauen einer Kantenarmierung an Ecken zur fluchtrechtem Kantenausbildung für Armierungsputze.

Material:  Kunststoffprofil gefertigt gemäß DIN 16941
Winkel:  15 + 15 cm
Form:  L-förmig, gleichschenklig, mit verjüngter
  Abzugskante für dickschichtige Putze

Gewebeeckwinkel mit geeigneter Auflageschere auf das Fertigmaß ablängen, anschließend lotrecht sowie falten- und blasenfrei in die Armierungsmasse einlegen. Überschüssige Armierungsmasse abziehen.

Betrifft:  sämtliche Fensterlaibungen incl. Brüstungen
  und scheitrechte Stürze;
  Außenecken an Innenseiten der Außenwände
Menge: 230,000 m

**01.03.002 Kantenarmierung an Ecken mit flexiblem Gewebeeckwinkel bei Stichbögen**
Kantenarmierung an Ecken mit flexiblem Gewebeeckwinkel bei Stichbögen

komplett wie zuvor, jedoch zur Ausführung an den Stichbögen im Sturzbereich

Betrifft:  Stürze mit Stichbögen
Menge: 24,000 m

**01.03.003 Diagonalarmierung an Ecken**
Diagonalarmierung an Ecken

Liefern und Einbauen einer Diagonalarmierung aus Glasfasergewebe an Ecken von Gebäudeöffnungen wie Fenster oder Außentüren.

Produkte:  Gewebepfeile bzw. sog. "Sturzecks"
Menge: 140,000 St

**01.03.004 Mineralische Systemarmierung Fläche**
Mineralische Systemarmierung Fläche

Material Mörtel:  Leichtputzmörtel LW als mineralischer Armierungsmörtel mit mineralischen Leichtzuschlägen, CS II
Schichtdicke:  5 mm

Material Armierung:  alkalibeständiges Armierungsgewebe, fein
  Fieberglas
Maschenweite:  ca. 4 × 4 mm

Verlegung:  Gewebestöße 10 cm überlappen

Liefern und Einbauen der mineralischen Systemarmierung.
Mineralischen Armierungsmörtel auf Wärmedämmplatten volldeckend auftragen, eindrücken und planspachteln.

Um Hohlstellen in der Kleberebene zu vermeiden (Gefahr von Tauwasserausfall) muss der Klebemörtel vollflächig mit einer Zahntraufel 10x10x10 mm auf der Mineraldämmplatte aufgetragen und quer zur Schieberichtung durchkämmt werden. Armierungsgewebe straff und faltenfrei einbetten und anschließend zuziehen, so dass das Gewebe im oberen Drittel der Armierungslage liegt.

An Gebäudeöffnungen, z. B. Fenstern oder Türen, ist eine zusätzliche Diagonalarmierung unter dem ganzflächigen Armierungsgewebe anzuordnen (s. Vorposition).

Vorhandener Putzgrund:  s. Vorposition

Arbeitshöhen:  bis 4,00 m

Einbaubereich:  Innenseiten der Außenwände
  EG, OG, DG (Teilbereiche)
Menge: 360,000 m2

**01.03.005 Mineralische Systemarmierung Laibungen**
Mineralische Systemarmierung Laibungen

komplett wie zuvor, jedoch zum Auftrag auf die vorhandenen Fenster- und Türlaibungen

Laibungsbreiten:  30 bis 50 cm

Einbaubereich:  Innenseiten der Außenwände
  EG, OG, DG (Teile)
  Laibungen der Fenster und Außentüren
  (seitlich, Sturz, Fensterbank)
Menge: 145,000 m2

**01.03.006 Kalkspachtelputz als Filzputz Fläche, Putzstärke i.M. 3mm**
Kalkspachtelputz als Filzputz Fläche, Putzstärke i.M. 3mm

Material:  Dünnlagen-Feinputz in CP, CS I, Wc0
  gemäß DIN EN 998-1
Eigenschaft:  Kalk-Spachtelputz für den Innenbereich,
  raumfeuchteregulierend, naturweiß
Putzstärke:  i.M. 3mm

Material auf Flächen der Vorpositionen nach ausreichender Standzeit der Armierungslage in einer Auftragsdicke von ca. 3 mm auftragen und gleichmäßig als Feinputz strukturieren.

Vorhandener Putzgrund:  s. Vorposition

Einbaubereich:  Innenseiten der Außenwände
  EG, OG, DG (Teilbereiche)
Menge: 360,000 m2

**01.03.007 Kalkspachtelputz als Filzputz Laibungen, Putzstärke i.M. 3mm**
Kalkspachtelputz als Filzputz Laibungen, Putzstärke i.M. 3mm

komplett wie zuvor, jedoch zum Auftrag auf die vorhandenen Fenster- und Türlaibungen

Laibungsbreiten:  30 bis 50 cm

Einbaubereich:  Innenseiten der Außenwände
  EG, OG, DG (Teile)
  Laibungen der Fenster und Außentüren
  (seitlich, Stürze, Fensterbank)
Menge: 145,000 m2

#### Hauptabschnitt 01.04 Innenputz Innenwände

**01.04.001 Spritzbewurf, oberflächenrau mit Zement-Vorspritzputz, i.M. 5mm**
Spritzbewurf, oberflächenrau mit Zement-Vorspritzputz, i.M. 5mm

Material:  Zementmörtel nach CS IV nach DIN EN 998-1
Körnung:  0-4 mm Körnung

Untergrund:  Mischmauerwerk; vorwiegend Bruchstein,
  teilweise Ziegelmauerwerk
  mit unterschiedlichem Saugverhalten
  sowie neues KS-Mauerwerk
Auftrag:  halbdeckend. netzförmig (50 bis 60%)
Schichtdicke:  im Mittel 5mm

liefern und auftragen

Arbeitshöhen:  bis 4,00 m

Betrifft:  Wandoberflächen des Bestands
  (KG 345 Oberflächen der Innenwände),
  einschließlich Laibungen.
Menge: 410,000 m2

**01.04.002 Mineralische Haftbrücke (Wandflächen neu, STB)**
Mineralische Haftbrücke (Wandflächen neu, STB)

Mineralische Haftbrücke auf vorbereiteten Untergrund im Kammbett 8 x 8 mm horizontal auftragen; Deckung in den Rillen mind. 2 mm

Einbaubereich:  innen
Untergrund:  neue Wände in Stahlbeton
  im Bestandsgebäude

Produkteigenschaften: hydraulisch abbindende Bindemittelmischung
  als Trennlage (Sulfatsprerre)

betrifft:  s.o.
Menge: 425,000 m2
DIN276_18: 336

**01.04.003 Kalkputz als Unterputz Fläche, Putzstärke i.M. 10mm**
Kalkputz als Unterputz Fläche, Putzstärke i.M. 10mm

Material:  Kalkputz-Unterputz in GP, CS II, Wc2
  gemäß DIN EN 998-1
Eigenschaft:  Kalk-Leichtputz Typ I mit mineralischen
  Leichtzuschlägen für den Innenbereich,
  mit definiertem Erhärtungsverlauf
Putzstärke:  i.M. 10mm
Oberflächenqualität:  Q2 abgezogen (Standard)

Material auf vorbereitete Wandflächen in ca. 10 mm Putzdicke auftragen
und nach dem Ansteifen rabottieren.

Vorhandener Putzgrund:  s. Vorposition

Einbaubereich:  Innenwände Bestandsgebäude
  EG, OG, DG
Menge: 830,000 m2

**01.04.004 Kantenarmierung an Ecken mit Gewebeeckwinkel, 10+15cm**
Kantenarmierung an Ecken mit Gewebeeckwinkel, 10+15cm

Liefern und Einbauen einer Kantenarmierung an Ecken zur fluchtrechtem Kantenausbildung für Armierungsputze.

Material:  Kunststoffprofil gefertigt gemäß DIN 16941
Winkel:  10 + 15 cm
Form:  L-förmig, gleichschenklig, mit verjüngter
  Abzugskante für mittel- bis dickschichtige
  Putze

Gewebeeckwinkel mit geeigneter Auflageschere auf das Fertigmaß ablängen, anschließend lotrecht sowie falten- und blasenfrei in die Armierungsmasse einlegen. Überschüssige Armierungsmasse abziehen.

Betrifft:  sämtliche Ecken an Innenwänden,
  die zum Verputzen vorgesehen sind
Menge: 130,000 m

**01.04.005 Diagonalarmierung an Ecken**
Diagonalarmierung an Ecken

Liefern und Einbauen einer Diagonalarmierung aus Glasfasergewebe an Ecken von Gebäudeöffnungen wie Fenster oder Innentüren.

Produkte:  Gewebepfeile bzw. sog. "Sturzecks"
Menge: 30,000 St

**01.04.006 Kalkspachtelputz mit vollflächiger Gewebeeinlage als Unterputz**
Kalkspachtelputz mit vollflächiger Gewebeeinlage als Unterputz

Material Mörtel:  Dünnlagen-Feinputz in CP, CS I, Wc0
  gemäß DIN EN 998-1
Eigenschaft:  Kalk-Spachtelputz für den Innenbereich,
  raumfeuchteregulierend, naturweiß
Schichtdicke:  6 mm bis max. 10 mm

Material Armierung:  alkalibeständiges Armierungsgewebe, mittel
  Fieberglas
Maschenweite:  ca. 6 × 6 mm

Verlegung:  Gewebestöße 10 cm überlappen

Material auf Flächen der Vorpositionen auftragen und gleichmäßig als Feinputz strukturieren.
Armierungsgewebe straff und faltenfrei einbetten und anschließend zuziehen, so dass das Gewebe im oberen Drittel der Putzlage liegt.

An Gebäudeöffnungen, z. B. Türen, ist eine zusätzliche Diagonalarmierung unter dem ganzflächigen Armierungsgewebe anzuordnen (s. Vorposition).

Vorhandener Putzgrund:  s. Vorposition

Arbeitshöhen:  bis 4,00 m

Einbaubereich:  Innenwände Bestandsgebäude,
  EG, OG, DG
Menge: 830,000 m2

**01.04.007 Kalkspachtelputz als Filzputz, Putzstärke i.M. 3mm**
Kalkspachtelputz als Filzputz, Putzstärke i.M. 3mm

Material:  Dünnlagen-Feinputz in CP, CS I, Wc0
  gemäß DIN EN 998-1
Eigenschaft:  Kalk-Spachtelputz für den Innenbereich,
  raumfeuchteregulierend, naturweiß
Putzstärke:  i.M. 3mm

Material auf Flächen der Vorpositionen nach ausreichender Standzeit der Armierungslage in einer Auftragsdicke von ca. 3 mm auftragen und gleichmäßig als Feinputz strukturieren.

Vorhandener Putzgrund:  s. Vorposition

Einbaubereich:  Innenwände Bestandsgebäude
  EG, OG, DG
Menge: 830,000 m2

#### Hauptabschnitt 01.05 Schlämme

**01.05.001 Trass-Natursteinschlämme, mineralisch, eingefärbt**
Trass-Natursteinschlämme, mineralisch, eingefärbt
Beschichtung zum Schutz von Natursteinen und Ziegeln

Material Mörtel:  Trass-Kalk, Kalk gemäß DIN EN 459-1,
  Trass gemäß DIN 51043
Besonderheit:  eingefärbt, Altweiß nach Bemusterung
Körnung:  0 - 2,5 mm
Schichtdicke:  1 - max. 3mm
Aufträge:  3, nach ausreichender Trocknungszeit
Trocknungszeit:  ca. 1 Tag
Vorbereitung:  vornässen

Der Mörtel wird mit der Bürste (Quast) unter einem gewissen Anpressdruck aufgeschlämmt. Die Mörtelmasse muss während der Verarbeitung durch öfteres Aufrühren immer in gleicher Konsistenz gehalten werden.

Der frische Mörtel ist vor Austrocknung und ungünstigen Witterungseinflüssen wie Frost, Zugluft, direkter Sonneneinstrahlung sowie vor direkter Schlagregeneinwirkung zu schützen (ggf. Abhängen mit Folie). Arbeiten nicht bei Luft- und Untergrundtemperaturen unter +5°C ausführen.

Vorhandener Untergrund:  s. Vorposition, Bruchstein Bestand
  Vorgearbeitet gem. Pos. 1.1.4

Arbeitshöhen:  bis 4,00 m

Einbaubereich:  Innenseiten der Außenwände
  EG, OG, DG (Teilbereiche)

Betrifft:  einzelne Wandstücke gem. Planung
  u.a. Innenseiten des Treppenhauses
Menge: 190,000 m2

**01.05.002 Kantenausbildung mit Putzwinkel zur Abgrenzung von Neuputz und geschlämmten Flächen**
Kantenausbildung mit Putzwinkel zur Abgrenzung von Neuputz und geschlämmten Flächen

Liefern und Einbauen eines Putzwinkels an den Übergängen.

Material:  Putzwinkel bis 20mm Putzstärke, Metall
Form:  L-förmig, ungleichschenklig

Gewebeeckwinkel auf das Fertigmaß ablängen, anschließend lotrecht sowie in die Armierungsmasse einlegen. Überschüssige Armierungsmasse abziehen.

Betrifft:  Übergänge zwischen Neuputz und zu
  schlämmenden Flächen
Menge: 40,000 m

#### Hauptabschnitt 01.06 Sonstiges

**01.06.001 Facharbeiterstunden**
Facharbeiterstunden

auf besondere Anweisung durch die Objektüberwachung
zur arbeitstäglichen Vorlage qualifizierter Stundenzettel
Menge: 8,000 h
DIN276_18: 399

**01.06.002 Helferstunden Dachdecker**
Helferstunden Dachdecker

auf besondere Anweisung durch die Objektüberwachung
zur arbeitstäglichen Vorlage qualifizierter Stundenzettel
Menge: 8,000 h
DIN276_18: 399

### Los 02 INNENPUTZ ERWEITERUNG

**Ausführungsbeschreibung 2 -**
*Ausführungsbeschreibung Innenputz*
Ausführungsbeschreibung Innenputz

Grundsätzlich sind sämtliche Außenwände des Erweiterungsgebäudes innenseitig sowie alle Innenwände einem mineralischen Innenputz zu versehen.
In den für bauseitige Fliesen vorgesehenen Bereichen sind Kalkzementputze erforderlich, ansonsten sind Kalkputze vorgesehen, siehe nachfolgende Beschreibung und die Inhalte des LV-Positionen:

Wände:

1) Innen- und Außenwände Stahlbeton Regelsituation
(Farbcode: "Gelb")
Untergrund: Stahlbetonwände neu
- Mineralische Haftbrücke, min. 2mm
- Kalkputz als Unterputz, 10mm
- Kalkspachtelputz als Filzputz, 3mm
Beschichtung: Silikatfarbe, bauseits

2) Innen- und Außenwände Stahlbeton Sanitärbereiche
(Farbcode: "Gelb gestrichelt")
Untergrund: Stahlbetonwände neu
- Mineralische Haftbrücke, min. 2mm
- Kalkzementputz, 10mm
Bekleidung: Fliesen mit mineralischem Kleber, bauseits

3) Innenwände Mauerwerk Regelsituation
(Farbcode: "Grün")
Untergrund: Kalksandsteinmauerwerk neu
- Spritzbewurf mit Zement-Vorspritzputz, halbdeckend (5mm)
- Kalkputz als Unterputz, 10mm
- Kalkspachtelputz als Filzputz, 3mm
Beschichtung: Silikatfarbe, bauseits

4) Innenwände Mauerwerk Sanitärbereiche
(Farbcode: "Grün gestrichelt")
Untergrund: Kalksandsteinmauerwerk neu
- Spritzbewurf mit Zement-Vorspritzputz, halbdeckend (5mm)
- Kalkzement-Haftputz
Bekleidung: Fliesen mit mineralischem Kleber, bauseits

5) Laibungen und Stürze
Die Laibungen und Stürze der Fenster und Außentüren sind grundsätzlich mit dem gleichen Aufbau wie die Wandputze zu versehen. Grundsätzlich sind bei den Positionsbeschreibungen zu den Laibungen immer die Stürze mitgemeint. Bauseits werden Fensterbänke aus Holz vorgesehen, die zusammen mit den Fenstern bauseits eingebaut werden und an welche anzuarbeiten ist.

Abgrenzung:
Innerhalb des Erweiterungsgebäudes befinden sich künftig Außenwandflächen des Bestandsgebäudes, die zum Teil zu verputzen und zum Teil zu schlämmen sind. diese Flächen sind unter dem Kapitel 1 "Bestandsgebäude" erfasst.

#### Hauptabschnitt 02.01 Vorbereitende Arbeiten

**02.01.001 Abdeckarbeiten und Abklebearbeiten**
Abdeckarbeiten und Abklebearbeiten

Abdecken und Abkleben von z. B. Türen und Zargen (bereits eingebaute Stahlzargen) und sonstigen zu schützenden Bauteilen mit reißfester Folie und geeignetem Klebeband. Die Entsorgungskosten für die verwendeten Schutzmaßnahmen sind in den EP einzurechnen.

Die Schutzmaßnahmen sind über den gesamten Zeitraum der Innenputzarbeiten zu gewährleisten.

Das Klebeband darf die vorh. Bauteile nicht beschädigen.

Einzelgrößen Fenster: 1,20*2,00 m, 1,30*2,97, 2,62*1,80
Einzelgrößen Türen: 0,885*2,75 m
Menge: 125,000 m2
DIN276_18: 336

**02.01.002 Untergrundprüfung und -vorbehandlung der Wandflächen**
Untergrundprüfung und -vorbehandlung der Wandflächen

Prüfen, Beurteilen und Vorbehandeln des Untergrundes gemäß Verarbeitungsrichtlinien.

Untergrund:  Stahlbetonwände neu, Ortbeton
  Wände in KS-Mauerwerk, neu

Ggf. überstehende Mörtel- und/oder Betonreste, etwa bei Fugen oder Schalhautstößen sind abzuschlagen.

Flächen mit Stahlbesen oder geeigneten Verfahren (ölfreie Druckluft o.ä.) von haftungsmindernden Stoffen restlos säubern.

Abfälle sind fachgerecht aufzufangen und fachgerecht zu entsorgen.

Arbeitshöhen:  bis 4,00 m

Betrifft:  sämtliche Wandoberflächen des Neubaus
  (KG 336 Innenseiten der Außenwände,
  KG 345 Oberflächen der Innenwände);
  einschließlich Laibungen
Menge: 750,000 m2
DIN276_18: 336

#### Hauptabschnitt 02.02 Innenputz

**02.02.001 Mineralische Haftbrücke (Wandflächen neu, STB)**
Mineralische Haftbrücke (Wandflächen neu, STB)

Mineralische Haftbrücke auf vorbereiteten Untergrund im Kammbett 8 x 8 mm horizontal auftragen; Deckung in den Rillen mind. 2 mm

Einbaubereich:  innen
Untergrund:  neue Wände in Stahlbeton
  im Neubau

Produkteigenschaften: hydraulisch abbindende Bindemittelmischung
  als Trennlage (Sulfatsprerre)

betrifft:  s.o.
Menge: 550,000 m2
DIN276_18: 336

**02.02.002 Mineralische Haftbrücke (Laibungen)**
Mineralische Haftbrücke (Laibungen)

komplett wie zuvor, jedoch zur Ausführung in den Laibungen und Stürzen

Laibungstiefe:  bis 25cm
Menge: 20,000 m2
DIN276_18: 336

**02.02.003 Spritzbewurf, oberflächenrau mit Zement-Vorspritzputz, i.M. 5mm (Wandflächen neu, MW)**
Spritzbewurf, oberflächenrau mit Zement-Vorspritzputz, i.M. 5mm (Wandflächen neu, MW)

Material:  Zementmörtel nach CS IV nach DIN EN 998-1
Körnung:  0-4 mm Körnung

Untergrund:  neues KS-Mauerwerk
Auftrag:  halbdeckend. netzförmig (50 bis 60%)
Schichtdicke:  im Mittel 5mm

liefern und auftragen

Arbeitshöhen:  bis 4,00 m

Betrifft:  Wandoberflächen des Neubaus (Mauerwerk)
  (KG 336 Innenseiten der Außenwände,
  KG 345 Oberflächen der Innenwände);
Menge: 200,000 m2

**02.02.004 Fenster-Anschlussleiste**
Fenster-Anschlussleiste

Fenster-Anschlussleiste für Anschlüsse zwischen Innendämmung und Tür-
und Fensterrahmen, gemäß nachfolgenden Produkteigenschaften:

- selbstklebendes Kunsstoffprofil mit Gewebestreifen und PE-Band
- für dünnschichtige Putzsysteme
- Dämmplattendicke:  20 mm (Laibungen)
- Fenstergrößen:  s. Planung

- Vorbehandlung:  Primern der Fensteroberfläche (Klebefläche)
  (Untergrund: Holz, lackiert
  bzw. Alu pulverbeschichtet)

liefern und einbauen

Betrifft:  sämtliche Fenster und Außentüren
Menge: 100,000 m
DIN276_18: 336

**02.02.005 Kalkputz als Unterputz Fläche, Putzstärke i.M. 10mm**
Kalkputz als Unterputz Fläche, Putzstärke i.M. 10mm

Material:  Kaklputz-Unterputz in GP, CS II, Wc2
  gemäß DIN EN 998-1
Eigenschaft:  Kalk-Leichtputz Typ I mit mineralischen
  Leichtzuschlägen für den Innenbereich,
  mit definiertem Erhärtungsverlauf
Putzstärke:  i.M. 10mm
Oberflächenqualität:  Q2 abgezogen (Standard)

Material auf vorbereitete Wandflächen in ca. 10 mm Putzdicke auftragen
und nach dem Ansteifen rabottieren.

Vorhandener Putzgrund:  s. Vorposition

Einbaubereich:  sämtliche Wandoberflächen des Neubaus
  (KG 336 Innenseiten der Außenwände,
  KG 345 Oberflächen der Innenwände);
Menge: 750,000 m2
DIN276_18: 336

**02.02.006 Kalkputz als Unterputz Laibungen**
Kalkputz als Unterputz Laibungen

komplett wie zuvor, jedoch zur Ausführung in den Laibungen und Stürzen

Laibungstiefe:  bis 25cm
Menge: 20,000 m2
DIN276_18: 336

**02.02.007 Kantenarmierung an Ecken mit Gewebeeckwinkel, 10+15cm**
Kantenarmierung an Ecken mit Gewebeeckwinkel, 10+15cm

Liefern und Einbauen einer Kantenarmierung an Ecken zur fluchtrechtem Kantenausbildung für Armierungsputze.

Material:  Kunststoffprofil gefertigt gemäß DIN 16941
Winkel:  10 + 15 cm
Form:  L-förmig, gleichschenklig, mit verjüngter
  Abzugskante für mittel- bis dickschichtige
  Putze

Gewebeeckwinkel mit geeigneter Auflageschere auf das Fertigmaß ablängen, anschließend lotrecht sowie falten- und blasenfrei in die Armierungsmasse einlegen. Überschüssige Armierungsmasse abziehen.

Betrifft:  sämtliche Wandoberflächen des Neubaus
  (KG 336 Innenseiten der Außenwände,
  KG 345 Oberflächen der Innenwände);
  einschließlich Laibungen
Menge: 100,000 m
DIN276_18: 336

**02.02.008 Kalkspachtelputz als Filzputz, Putzstärke i.M. 3mm**
Kalkspachtelputz als Filzputz, Putzstärke i.M. 3mm

Material:  Dünnlagen-Feinputz in CP, CS I, Wc0
  gemäß DIN EN 998-1
Eigenschaft:  Kalk-Spachtelputz für den Innenbereich,
  raumfeuchteregulierend, naturweiß
Putzstärke:  i.M. 3mm

Material auf Flächen der Vorpositionen nach ausreichender Standzeit der Armierungslage in einer Auftragsdicke von ca. 3 mm auftragen und gleichmäßig als Feinputz strukturieren.

Vorhandener Putzgrund:  s. Vorposition

Einbaubereich:  sämtliche Wandoberflächen des Neubaus
  (KG 336 Innenseiten der Außenwände,
  KG 345 Oberflächen der Innenwände);
Menge: 750,000 m2
DIN276_18: 336

**02.02.009 Kalkspachtelputz als Filzputz (Laibungen)**
Kalkspachtelputz als Filzputz (Laibungen)

komplett wie zuvor, jedoch zur Ausführung in den Laibungen und Stürzen

Laibungstiefe:  bis 25cm
Menge: 20,000 m2
DIN276_18: 336

#### Hauptabschnitt 02.03 Sonstiges

**02.03.001 Facharbeiterstunden**
Facharbeiterstunden

auf besondere Anweisung durch die Objektüberwachung
zur arbeitstäglichen Vorlage qualifizierter Stundenzettel
Menge: 8,000 h
DIN276_18: 399

**02.03.002 Helferstunden**
Helferstunden
auf besondere Anweisung durch die Objektüberwachung
zur arbeitstäglichen Vorlage qualifizierter Stundenzettel
Menge: 8,000 h
DIN276_18: 399
